# Batterie électrique

- Propriété du fichier: CYPE INGENIEROS, S.A.
- Format: FIEBDC-3/2002
- Devise: EUR
- Coûts indirects: 3.00 %
- Frais généraux: 13.00 %
- Bénéfice: 6.00 %
- TVA: 20.00 %

## T Équipements techniques

### TC ECS et chauffage

#### TCL Électricité

**TCL040** U Batterie électrique.
Batterie de chauffage électrique à installer dans la décharge des ventilateurs, modèle MEB-100/04B "S&P", puissance calorifique de 0,4 kW, pour alimentation monophasée à 230 V et 50 Hz de fréquence, débit minimum de 50 m³/h, pour conduits de 100 mm de diamètre, constituée de corps de tôle en acier galvanisé, résistances blindées, boîte à bornes, interrupteur thermique avec réarmement automatique et interrupteur thermique avec réarmement manuel. Totalement montée, connectée et testée.
Inclut: Implantation. Montage sur le conduit. Connexion.
Critère pour le métré: Nombre d'unités prévues, selon documentation graphique du Projet.
Critère pour le mémoire: On mesurera le nombre d'unités réellement exécutées selon les spécifications du Projet.

| Code | U | Désignation | Quantité | Prix | Montant |
|---|---|---|---|---|---|
| mt42vsp080oa | U | Batterie de chauffage électrique à installer dans la décharge des ventilateurs, modèle MEB-100/04B "S&P", puissance calorifique de 0,4 kW, pour alimentation monophasée à 230 V et 50 Hz de fréquence, débit minimum de 50 m³/h, pour conduits de 100 mm de diamètre, constituée de corps de tôle en acier galvanisé, résistances blindées, boîte à bornes, interrupteur thermique avec réarmement automatique et interrupteur thermique avec réarmement manuel. (matériau) | 1.000 | 163.98 | 163.98 |
| mo004 | h | Compagnon professionnel III/CP2 chauffagiste. (main-d'œuvre) | 0.150 | 26.20 | 3.93 |
| mo103 | h | Ouvrier professionnel II/OP chauffagiste. (main-d'œuvre) | 0.150 | 22.50 | 3.38 |
| % | % | Frais de chantier des unités d'ouvrage | 2 % | 171.29 | 3.43 |
|  |  | Coûts directs |  |  | 174.72 |
