# Ventilateur

- Propriété du fichier: CYPE INGENIEROS, S.A.
- Format: FIEBDC-3/2002
- Devise: EUR
- Coûts indirects: 3.00 %
- Frais généraux: 13.00 %
- Bénéfice: 6.00 %
- TVA: 20.00 %

## T Équipements techniques

### TV Climatisation et ventilation

#### TVA Distribution d'air

**TVA010** U Ventilateur.
Ventilateur hélicoïdal mural avec hélice en plastique renforcée avec fibre de verre, moteur pour alimentation monophasée à 230 V et 50 Hz de fréquence, avec protection thermique, isolation classe F, degré de protection IP65 et boîte à bornes ignifuge avec condensateur, modèle HCFB/2-250/H "S&P", de 2500 tr/min, puissance absorbée 0,25 kW, débit maximum 2160 m³/h, niveau de pression sonore 65 dBA. Comprend les accessoires et les éléments de fixation.
Inclut: Implantation. Mise en place et fixation du ventilateur. Connexion et contrôle de son bon fonctionnement.
Critère pour le métré: Nombre d'unités prévues, selon documentation graphique du Projet.
Critère pour le mémoire: On mesurera le nombre d'unités réellement exécutées selon les spécifications du Projet.

| Code | U | Désignation | Quantité | Prix | Montant |
|---|---|---|---|---|---|
| mt42vsp205x | U | Ventilateur hélicoïdal mural avec hélice en plastique renforcée avec fibre de verre, moteur pour alimentation monophasée à 230 V et 50 Hz de fréquence, avec protection thermique, isolation classe F, degré de protection IP65 et boîte à bornes ignifuge avec condensateur, modèle HCFB/2-250/H "S&P", de 2500 tr/min, puissance absorbée 0,25 kW, débit maximum 2160 m³/h, niveau de pression sonore 65 dBA. (matériau) | 1.000 | 313.03 | 313.03 |
| mt42vsp900m | U | Accessoires et éléments de fixation de ventilateur hélicoïdal mural, "S&P". (matériau) | 1.000 | 23.50 | 23.50 |
| mo011 | h | Compagnon professionnel III/CP2 monteur. (main-d'œuvre) | 4.000 | 26.20 | 104.80 |
| mo080 | h | Ouvrier professionnel II/OP monteur. (main-d'œuvre) | 4.000 | 22.53 | 90.12 |
| % | % | Frais de chantier des unités d'ouvrage | 2 % | 531.45 | 10.63 |
|  |  | Coûts directs |  |  | 542.08 |
