# Fourniture et installation dans le sol de récupérateur de chaleur air-air

- Propriété du fichier: CYPE INGENIEROS, S.A.
- Format: FIEBDC-3/2002
- Devise: EUR
- Coûts indirects: 3.00 %
- Frais généraux: 13.00 %
- Bénéfice: 6.00 %
- TVA: 20.00 %

## T Équipements techniques

### TV Climatisation et ventilation

#### TVA Distribution d'air

**TVA290** U Fourniture et installation dans le sol de récupérateur de chaleur air-air, modèle CADB-HE-D 04 LV ECOWATT "S&P", montage vertical, connexions avec le réseau des conduits par la gauche, débit d'air nominal 450 m³/h, puissance sonore 63 dBA, efficacité de récupération calorifique dans des conditions humides 87,8%, puissance calorifique récupérée 3 kW (température de l'air extérieur -5°C avec l'humidité relative du 80% et température ambiante 20°C avec l'humidité relative du 50%), alimentation monophasée à 230 V, dimensions 920x1125x540 mm, poids 137 kg, avec échangeur à plaques de flux croisé à haute efficacité, ventilateurs avec moteur de type EC à haute efficacité, bypass avec servomoteur pour changement de mode d'opération de récupération en free-cooling, boîte à double paroi en acier galvanisé et plastifié couleur blanche, avec isolation en fibre de verre de 25 mm d'épaisseur, filtres à air classe F7 à l'entrée d'air extérieur, filtre d'air classe M5 au retour d'air de l'intérieur, prises de pression, plateau de récupération des condensats accès aux ventilateurs et aux filtres d'air à travers les panneaux d'inspection, possibilité d'accès latéral aux filtres, contrôle électronique pour la régulation de la ventilation et de la température et piquages avec joint étanche pour diamètre intérieur des conduits 200 mm.
Fourniture et installation dans le sol de récupérateur de chaleur air-air, modèle CADB-HE-D 04 LV ECOWATT "S&P", montage vertical, connexions avec le réseau des conduits par la gauche, débit d'air nominal 450 m³/h, puissance sonore 63 dBA, efficacité de récupération calorifique dans des conditions humides 87,8%, puissance calorifique récupérée 3 kW (température de l'air extérieur -5°C avec l'humidité relative du 80% et température ambiante 20°C avec l'humidité relative du 50%), alimentation monophasée à 230 V, dimensions 920x1125x540 mm, poids 137 kg, avec échangeur à plaques de flux croisé à haute efficacité, ventilateurs avec moteur de type EC à haute efficacité, bypass avec servomoteur pour changement de mode d'opération de récupération en free-cooling, boîte à double paroi en acier galvanisé et plastifié couleur blanche, avec isolation en fibre de verre de 25 mm d'épaisseur, filtres à air classe F7 à l'entrée d'air extérieur, filtre d'air classe M5 au retour d'air de l'intérieur, prises de pression, plateau de récupération des condensats accès aux ventilateurs et aux filtres d'air à travers les panneaux d'inspection, possibilité d'accès latéral aux filtres, contrôle électronique pour la régulation de la ventilation et de la température et piquages avec joint étanche pour diamètre intérieur des conduits 200 mm.
Inclut: Implantation. Mise en place et fixation. Connexion et contrôle de son bon fonctionnement.
Critère pour le métré: Nombre d'unités prévues, selon documentation graphique du Projet.
Critère pour le mémoire: On mesurera le nombre d'unités réellement exécutées selon les spécifications du Projet.

| Code | U | Désignation | Quantité | Prix | Montant |
|---|---|---|---|---|---|
| mt42rsp050yg | U | Récupérateur de chaleur air-air, modèle CADB-HE-D 04 LV ECOWATT "S&P", montage vertical, connexions avec le réseau des conduits par la gauche, débit d'air nominal 450 m³/h, puissance sonore 63 dBA, efficacité de récupération calorifique dans des conditions humides 87,8%, puissance calorifique récupérée 3 kW (température de l'air extérieur -5°C avec l'humidité relative du 80% et température ambiante 20°C avec l'humidité relative du 50%), alimentation monophasée à 230 V, dimensions 920x1125x540 mm, poids 137 kg, avec échangeur à plaques de flux croisé à haute efficacité, ventilateurs avec moteur de type EC à haute efficacité, bypass avec servomoteur pour changement de mode d'opération de récupération en free-cooling, boîte à double paroi en acier galvanisé et plastifié couleur blanche, avec isolation en fibre de verre de 25 mm d'épaisseur, filtres à air classe F7 à l'entrée d'air extérieur, filtre d'air classe M5 au retour d'air de l'intérieur, prises de pression, plateau de récupération des condensats accès aux ventilateurs et aux filtres d'air à travers les panneaux d'inspection, possibilité d'accès latéral aux filtres, contrôle électronique pour la régulation de la ventilation et de la température et piquages avec joint étanche pour diamètre intérieur des conduits 200 mm. (matériau) | 1.000 | 3531.20 | 3531.20 |
| mo005 | h | Compagnon professionnel III/CP2 installateur de climatisation. (main-d'œuvre) | 1.100 | 26.37 | 29.01 |
| mo104 | h | Ouvrier professionnel II/OP installateur de climatisation. (main-d'œuvre) | 1.100 | 22.62 | 24.88 |
| % | % | Frais de chantier des unités d'ouvrage | 2 % | 3585.09 | 71.70 |
|  |  | Coûts directs |  |  | 3656.79 |
