# Émetteur électrique

- Propriété du fichier: CYPE Ingenieros S.A.
- Format: FIEBDC-3/2016
- Logiciel: Générateur de prix de la construction. CYPE Ingenieros, S.A.
- Date: 24/11/2021
- Devise: EUR
- Coûts indirects: 3 %
- Frais généraux: 13 %
- Bénéfice: 6 %
- TVA: 20 %

## T Équipements techniques

### TC ECS et chauffage

#### TCL Électricité

**TCL020** U Émetteur électrique.
Accumulateur nocturne de chaleur statique, modèle ACE-801 "S&P", de 800 W de puissance et 6 kWh d'énergie d'accumulation en 8 heures, alimentation monophasée à 230 V de tension, composé de matériel céramique d'accumulation, isolation thermique de laine minérale, régulateur électronique de charge et limiteur de sécurité, tout l'ensemble étant recouvert de coque en tôle d'acier peinte en époxy couleur beige, de 332x700x171 mm, mise en place sur parement vertical. Totalement monté, connecté et testé.
Inclut: Implantation de l'émetteur. Fixation des supports au parement. Mise en place de l'appareil et des accessoires. Connexion.
Critère pour le métré: Nombre d'unités prévues, selon documentation graphique du Projet.
Critère pour le mémoire: On mesurera le nombre d'unités réellement exécutées selon les spécifications du Projet.

| Code | U | Désignation | Quantité | Prix | Montant |
|---|---|---|---|---|---|
| mt38eas020ca | U | Accumulateur nocturne de chaleur statique, modèle ACE-801 "S&P", de 800 W de puissance et 6 kWh d'énergie d'accumulation en 8 heures, alimentation monophasée à 230 V de tension, composé de matériel céramique d'accumulation, isolation thermique de laine minérale, régulateur électronique de charge et limiteur de sécurité, tout l'ensemble étant recouvert de coque en tôle d'acier peinte en époxy couleur beige, de 332x700x171 mm. (matériau) | 1 | 204.43 | 204.430 |
| mo004 | h | Compagnon professionnel III/CP2 chauffagiste. (main-d'œuvre) | 0.5 | 26.2 | 13.100 |
| mo103 | h | Ouvrier professionnel II/OP chauffagiste. (main-d'œuvre) | 0.5 | 22.5 | 11.250 |
| % | % | Frais de chantier des unités d'ouvrage | 2 % | 228.780 | 4.576 |
|  |  | Coûts directs |  |  | 233.356 |

## Ressources

**mt38eas020ca** U Accumulateur nocturne de chaleur statique
Données techniques: Coût énergétique 458.497 MJ; Émission de CO2 34.825 kg
Déchets:
- emballage: re150101 Emballages en papier et en carton. (composant de déchet); quantité 1.485 kg; Code CED 15 01 01; Masse de l'élément 1 kg; Volume 0.001333 m3
