# Batterie électrique

- Propriété du fichier: CYPE Ingenieros S.A.
- Format: FIEBDC-3/2016
- Logiciel: Générateur de prix de la construction. CYPE Ingenieros, S.A.
- Date: 24/11/2021
- Devise: EUR
- Coûts indirects: 3 %
- Frais généraux: 13 %
- Bénéfice: 6 %
- TVA: 20 %

## T Équipements techniques

### TC ECS et chauffage

#### TCL Électricité

**TCL040** U Batterie électrique.
Batterie de chauffage électrique à installer dans la décharge des ventilateurs, modèle MEB-100/04B "S&P", puissance calorifique de 0,4 kW, pour alimentation monophasée à 230 V et 50 Hz de fréquence, débit minimum de 50 m³/h, pour conduits de 100 mm de diamètre, constituée de corps de tôle en acier galvanisé, résistances blindées, boîte à bornes, interrupteur thermique avec réarmement automatique et interrupteur thermique avec réarmement manuel. Totalement montée, connectée et testée.
Inclut: Implantation. Montage sur le conduit. Connexion.
Critère pour le métré: Nombre d'unités prévues, selon documentation graphique du Projet.
Critère pour le mémoire: On mesurera le nombre d'unités réellement exécutées selon les spécifications du Projet.

| Code | U | Désignation | Quantité | Prix | Montant |
|---|---|---|---|---|---|
| mt42vsp080oa | U | Batterie de chauffage électrique à installer dans la décharge des ventilateurs, modèle MEB-100/04B "S&P", puissance calorifique de 0,4 kW, pour alimentation monophasée à 230 V et 50 Hz de fréquence, débit minimum de 50 m³/h, pour conduits de 100 mm de diamètre, constituée de corps de tôle en acier galvanisé, résistances blindées, boîte à bornes, interrupteur thermique avec réarmement automatique et interrupteur thermique avec réarmement manuel. (matériau) | 1 | 163.98 | 163.980 |
| mo004 | h | Compagnon professionnel III/CP2 chauffagiste. (main-d'œuvre) | 0.15 | 26.2 | 3.930 |
| mo103 | h | Ouvrier professionnel II/OP chauffagiste. (main-d'œuvre) | 0.15 | 22.5 | 3.375 |
| % | % | Frais de chantier des unités d'ouvrage | 2 % | 171.285 | 3.426 |
|  |  | Coûts directs |  |  | 174.711 |

## Ressources

**mt42vsp080oa** U Batterie de chauffage électrique à installer dans la décharge des ventilateurs
Données techniques: Coût énergétique 0.713 MJ; Émission de CO2 1.122 kg
Déchets:
- emballage: re150101 Emballages en papier et en carton. (composant de déchet); quantité 1.32 kg; Code CED 15 01 01; Masse de l'élément 1 kg; Volume 0.001333 m3
