# Caisson d'extraction

- Propriété du fichier: CYPE Ingenieros S.A.
- Format: FIEBDC-3/2016
- Logiciel: Générateur de prix de la construction. CYPE Ingenieros, S.A.
- Date: 24/11/2021
- Devise: EUR
- Coûts indirects: 3 %
- Frais généraux: 13 %
- Bénéfice: 6 %
- TVA: 20 %

## T Équipements techniques

### TV Climatisation et ventilation

#### TVM Ventilation mécanique pour logements

**TVM130** U Caisson d'extraction.
Caisson d'extraction composé de ventilateur centrifuge, avec rouet à ailettes vers l'avant, moteur de trois vitesses pour alimentation monophasée à 230 V et 50 Hz de fréquence, avec protection thermique, carcasse extérieur en acier galvanisé à chaud, interrupteur on/off et pressostat, modèle CACB-N 005-1/PI "S&P", de puissance nominale 50 W, débit maximum 500 m³/h, niveau de pression sonore 40 dBA, avec bouche d'entrée latéral pour connexion aux conduit d'extraction de 200 mm de diamètre et bouche de sortie latéral de 200 mm de diamètre; installation à l'extrémité extérieure du conduit d'extraction (bouche d'expulsion). Comprend les accessoires et les éléments de fixation.
Inclut: Implantation. Mise en place et fixation. Connexion et contrôle de son bon fonctionnement.
Critère pour le métré: Nombre d'unités prévues, selon documentation graphique du Projet.
Critère pour le mémoire: On mesurera le nombre d'unités réellement exécutées selon les spécifications du Projet.

| Code | U | Désignation | Quantité | Prix | Montant |
|---|---|---|---|---|---|
| mt42svs300ba | U | Caisson d'extraction composé de ventilateur centrifuge, avec rouet à ailettes vers l'avant, moteur de trois vitesses pour alimentation monophasée à 230 V et 50 Hz de fréquence, avec protection thermique, carcasse extérieur en acier galvanisé à chaud, interrupteur on/off et pressostat, modèle CACB-N 005-1/PI "S&P", de puissance nominale 50 W, débit maximum 500 m³/h, niveau de pression sonore 40 dBA, avec bouche d'entrée latéral pour connexion aux conduit d'extraction de 200 mm de diamètre et bouche de sortie latéral de 200 mm de diamètre. (matériau) | 1 | 609.5 | 609.500 |
| mt42svs910u | U | Accessoires et éléments de fixation de caisson d'extraction, "S&P". (matériau) | 1 | 33.74 | 33.740 |
| mo011 | h | Compagnon professionnel III/CP2 monteur. (main-d'œuvre) | 0.12 | 26.2 | 3.144 |
| mo080 | h | Ouvrier professionnel II/OP monteur. (main-d'œuvre) | 0.12 | 22.53 | 2.704 |
| % | % | Frais de chantier des unités d'ouvrage | 2 % | 649.088 | 12.982 |
|  |  | Coûts directs |  |  | 662.070 |

## Ressources

**mt42svs300ba** U Caisson d'extraction composé de ventilateur centrifuge
Données techniques: Coût énergétique 3381.935 MJ; Émission de CO2 130.243 kg
Déchets:
- emballage: re150101 Emballages en papier et en carton. (composant de déchet); quantité 1.54 kg; Code CED 15 01 01; Masse de l'élément 1 kg; Volume 0.001333 m3
