# Entrée d'air d'admission pour ventilation

- Propriété du fichier: CYPE Ingenieros S.A.
- Format: FIEBDC-3/2016
- Logiciel: Générateur de prix de la construction. CYPE Ingenieros, S.A.
- Date: 24/11/2021
- Devise: EUR
- Coûts indirects: 3 %
- Frais généraux: 13 %
- Bénéfice: 6 %
- TVA: 20 %

## T Équipements techniques

### TV Climatisation et ventilation

#### TVR Aérateurs

**TVR010** U Entrée d'air d'admission pour ventilation.
Entrée d'air d'admission, autoréglable, en polystyrène extrudé couleur blanche, modèle EC 45 N Blanco "S&P", débit maximum 12,5 l/s, de 400x30x20 mm et isolation acoustique de 33 dBA, avec auvent standard et grille moustiquaire. Comprend les éléments de fixation.
Inclut: Implantation. Montage. Mise en place et fixation de l'entrée d'air au-dessus de la menuiserie.
Critère pour le métré: Nombre d'unités prévues, selon documentation graphique du Projet.
Critère pour le mémoire: On mesurera le nombre d'unités réellement exécutées selon les spécifications du Projet.

| Code | U | Désignation | Quantité | Prix | Montant |
|---|---|---|---|---|---|
| mt42svs110Ga | U | Entrée d'air d'admission, autoréglable, en polystyrène extrudé couleur blanche, modèle EC 45 N Blanco "S&P", débit maximum 12,5 l/s, de 400x30x20 mm et isolation acoustique de 33 dBA, avec auvent standard et grille moustiquaire, pour placer en position horizontale au-dessus de la charpente extérieure ou coffre de persienne, sur laquelle seront réalisées deux ouvertures de 160x12 mm, avec éléments de fixation. (matériau) | 1 | 7.7 | 7.700 |
| mo011 | h | Compagnon professionnel III/CP2 monteur. (main-d'œuvre) | 0.15 | 26.2 | 3.930 |
| mo080 | h | Ouvrier professionnel II/OP monteur. (main-d'œuvre) | 0.15 | 22.53 | 3.380 |
| % | % | Frais de chantier des unités d'ouvrage | 2 % | 15.010 | 0.300 |
|  |  | Coûts directs |  |  | 15.310 |

Déchets:
- pose: mt42svs110Ga; facteur de déchet 0.048

## Ressources

**mt42svs110Ga** U Entrée d'air d'admission
Données techniques: Coût énergétique 19.261 MJ; Émission de CO2 0.681 kg; Code CED 17 06 04; Masse de l'élément 0.17 kg; Volume 0.000283 m3
Déchets:
- emballage: re170203 Plastique. (composant de déchet); quantité 0.053 kg; Code CED 17 02 03; Masse de l'élément 1 kg; Volume 0.001667 m3
