# Aérotherme électrique

- Propriété du fichier: CYPE INGENIEROS, S.A.
- Format: FIEBDC-3/2002
- Devise: EUR
- Coûts indirects: 3.00 %
- Frais généraux: 13.00 %
- Bénéfice: 6.00 %
- TVA: 20.00 %

## T Équipements techniques

### TC ECS et chauffage

#### TCL Électricité

**TCL030** U Aérotherme électrique.
Aérotherme électrique mural, avec boîte en tôle d'acier peinte, modèle EC-3N "S&P", de 370x450x80 mm, débit d'air 350 m³/h, niveau sonore à 1,5 m 43 dBA, puissance 3 kW, divisible en 2 étapes, ventilateur hélicoïdal en aluminium avec moteur pour alimentation monophasée à 230 V, résistance électrique en spirale isolée avec de la poudre de quartz, interrupteur de commande, contacteur, protecteur thermique incorporé et supports pour paroi. Totalement monté, connecté et testé.
Inclut: Implantation. Fixation des supports au parement. Mise en place de l'appareil et des accessoires. Connexion.
Critère pour le métré: Nombre d'unités prévues, selon documentation graphique du Projet.
Critère pour le mémoire: On mesurera le nombre d'unités réellement exécutées selon les spécifications du Projet.

| Code | U | Désignation | Quantité | Prix | Montant |
|---|---|---|---|---|---|
| mt42csp010ka | U | Aérotherme électrique mural, avec boîte en tôle d'acier peinte, modèle EC-3N "S&P", de 370x450x80 mm, débit d'air 350 m³/h, niveau sonore à 1,5 m 43 dBA, puissance 3 kW, divisible en 2 étapes, ventilateur hélicoïdal en aluminium avec moteur pour alimentation monophasée à 230 V, résistance électrique en spirale isolée avec de la poudre de quartz, interrupteur de commande, contacteur, protecteur thermique incorporé et supports pour paroi. (matériau) | 1.000 | 257.48 | 257.48 |
| mo004 | h | Compagnon professionnel III/CP2 chauffagiste. (main-d'œuvre) | 0.215 | 26.20 | 5.63 |
| mo103 | h | Ouvrier professionnel II/OP chauffagiste. (main-d'œuvre) | 0.215 | 22.50 | 4.84 |
| % | % | Frais de chantier des unités d'ouvrage | 2 % | 267.95 | 5.36 |
|  |  | Coûts directs |  |  | 273.31 |
