# Ventilateur centrifuge en ligne

- Propriété du fichier: CYPE INGENIEROS, S.A.
- Format: FIEBDC-3/2002
- Devise: EUR
- Coûts indirects: 3.00 %
- Frais généraux: 13.00 %
- Bénéfice: 6.00 %
- TVA: 20.00 %

## T Équipements techniques

### TV Climatisation et ventilation

#### TVA Distribution d'air

**TVA040** U Ventilateur centrifuge en ligne.
Ventilateur centrifuge à profil bas, avec rouet à ailettes vers l'arrière, moteur à rotor externe pour alimentation monophasée à 230 V et 50 Hz de fréquence, avec protection thermique, isolation classe F, degré de protection IP55 et boîte à bornes ignifuge, modèle IRAB/4-315A "S&P", de 1375 tr/min, puissance absorbée 500 W, débit maximum de 3400 m³/h, dimensions 620x497 mm et 725 mm de longueur et niveau de pression sonore de 57 dBA.
Inclut: Implantation. Mise en place et fixation. Connexion et contrôle de son bon fonctionnement.
Critère pour le métré: Nombre d'unités prévues, selon documentation graphique du Projet.
Critère pour le mémoire: On mesurera le nombre d'unités réellement exécutées selon les spécifications du Projet.

| Code | U | Désignation | Quantité | Prix | Montant |
|---|---|---|---|---|---|
| mt42vsp015h | U | Ventilateur centrifuge à profil bas, avec rouet à ailettes vers l'arrière, moteur à rotor externe pour alimentation monophasée à 230 V et 50 Hz de fréquence, avec protection thermique, isolation classe F, degré de protection IP55 et boîte à bornes ignifuge, modèle IRAB/4-315A "S&P", de 1375 tr/min, puissance absorbée 500 W, débit maximum de 3400 m³/h, dimensions 620x497 mm et 725 mm de longueur et niveau de pression sonore de 57 dBA. (matériau) | 1.000 | 1007.24 | 1007.24 |
| mo011 | h | Compagnon professionnel III/CP2 monteur. (main-d'œuvre) | 4.865 | 26.20 | 127.46 |
| mo080 | h | Ouvrier professionnel II/OP monteur. (main-d'œuvre) | 4.865 | 22.53 | 109.61 |
| % | % | Frais de chantier des unités d'ouvrage | 2 % | 1244.31 | 24.89 |
|  |  | Coûts directs |  |  | 1269.20 |
