# Rideau d'air

- Propriété du fichier: CYPE INGENIEROS, S.A.
- Format: FIEBDC-3/2002
- Devise: EUR
- Coûts indirects: 3.00 %
- Frais généraux: 13.00 %
- Bénéfice: 6.00 %
- TVA: 20.00 %

## T Équipements techniques

### TV Climatisation et ventilation

#### TVO Unités terminales non autonomes de climatisation

**TVO160** U Rideau d'air.
Rideau d'air, avec résistance électrique, avec boîte métallique vernissée couleur ivoire RAL 9002, modèle COR-10 "S&P", de 2148x208x184 mm, débit d'air 2150 m³/h, puissance 10 kW, divisible en 2 étapes, ventilateur tangentiel à rendement élevé avec moteur pour alimentation triphasée à 230/400 V, d'une vitesse. Totalement monté, connecté et mis en marche par l'entreprise installatrice pour le contrôle de son bon fonctionnement.
Inclut: Implantation de l'unité. Mise en place et fixation de l'unité. Connexion. Mise en marche.
Critère pour le métré: Nombre d'unités prévues, selon documentation graphique du Projet.
Critère pour le mémoire: On mesurera le nombre d'unités réellement exécutées selon les spécifications du Projet.

| Code | U | Désignation | Quantité | Prix | Montant |
|---|---|---|---|---|---|
| mt42csp100oa | U | Rideau d'air, avec résistance électrique, avec boîte métallique vernissée couleur ivoire RAL 9002, modèle COR-10 "S&P", de 2148x208x184 mm, débit d'air 2150 m³/h, puissance 10 kW, divisible en 2 étapes, ventilateur tangentiel à rendement élevé avec moteur pour alimentation triphasée à 230/400 V, d'une vitesse. (matériau) | 1.000 | 1543.65 | 1543.65 |
| mo005 | h | Compagnon professionnel III/CP2 installateur de climatisation. (main-d'œuvre) | 3.267 | 26.20 | 85.60 |
| mo104 | h | Ouvrier professionnel II/OP installateur de climatisation. (main-d'œuvre) | 3.267 | 22.50 | 73.51 |
| % | % | Frais de chantier des unités d'ouvrage | 2 % | 1702.76 | 34.06 |
|  |  | Coûts directs |  |  | 1736.82 |
