# Hotte extractrice pour cuisine

- Propriété du fichier: CYPE INGENIEROS, S.A.
- Format: FIEBDC-3/2002
- Devise: EUR
- Coûts indirects: 3.00 %
- Frais généraux: 13.00 %
- Bénéfice: 6.00 %
- TVA: 20.00 %

## T Équipements techniques

### TV Climatisation et ventilation

#### TVV Ventilation additionnelle spécifique en cuisine pour logements

**TVV020** U Hotte extractrice pour cuisine.
Hotte extractrice avec un moteur, modèle HP-60 "S&P", finition blanche, de 120 mm de diamètre de sortie, 300 m³/h de débit maximum, avec sélecteur de vitesse à trois positions, deux lampes de 40 W, filtre métallique et clapet de non retour, avec tronçon de connexion de tube flexible en aluminium à conduit d'extraction pour sortie des fumées. Comprend les éléments de fixation.
Inclut: Implantation à l'aide d'un plan. Mise en place et fixation. Connexion et contrôle de son bon fonctionnement.
Critère pour le métré: Nombre d'unités prévues, selon documentation graphique du Projet.
Critère pour le mémoire: On mesurera le nombre d'unités réellement exécutées selon les spécifications du Projet.

| Code | U | Désignation | Quantité | Prix | Montant |
|---|---|---|---|---|---|
| mt32cep010aa | U | Hotte extractrice avec un moteur, modèle HP-60 "S&P", finition blanche, de 120 mm de diamètre de sortie, 300 m³/h de débit maximum, avec sélecteur de vitesse à trois positions, deux lampes de 40 W, filtre métallique et clapet de non retour, selon NF EN 60335-1, avec éléments de fixation. (matériau) | 1.000 | 88.94 | 88.94 |
| mt42cme020e | m | Tube flexible en aluminium naturelle, de 120 mm de diamètre, comprend les coudes, les dérivations, les manchons et les pièces spéciales. (matériau) | 3.000 | 2.76 | 8.28 |
| mo003 | h | Compagnon professionnel III/CP2 électricien. (main-d'œuvre) | 0.216 | 26.20 | 5.66 |
| mo102 | h | Ouvrier professionnel II/OP électricien. (main-d'œuvre) | 0.216 | 22.50 | 4.86 |
| % | % | Frais de chantier des unités d'ouvrage | 2 % | 107.74 | 2.15 |
|  |  | Coûts directs |  |  | 109.89 |
