# Extracteur pour salle de bain

- Propriété du fichier: CYPE Ingenieros S.A.
- Format: FIEBDC-3/2016
- Logiciel: Générateur de prix de la construction. CYPE Ingenieros, S.A.
- Date: 24/11/2021
- Devise: EUR
- Coûts indirects: 3 %
- Frais généraux: 13 %
- Bénéfice: 6 %
- TVA: 20 %

## T Équipements techniques

### TV Climatisation et ventilation

#### TVA Distribution d'air

**TVA070** U Extracteur pour salle de bain.
Extracteur pour salle de bain formé de ventilateur hélicoïdal extra-plat, modèle EDM-80 N "S&P", vitesse 2350 tr/min, puissance maximale de 9 W, débit de décharge libre 80 m³/h, niveau de pression sonore de 33 dBA, de dimensions 121x94x121 mm, diamètre de sortie 94 mm, couleur blanche, moteur pour alimentation monophasée à 230 V et 50 Hz de fréquence. Comprend les accessoires et les éléments de fixation.
Inclut: Implantation. Mise en place et fixation. Connexion et contrôle de son bon fonctionnement.
Critère pour le métré: Nombre d'unités prévues, selon documentation graphique du Projet.
Critère pour le mémoire: On mesurera le nombre d'unités réellement exécutées selon les spécifications du Projet.

| Code | U | Désignation | Quantité | Prix | Montant |
|---|---|---|---|---|---|
| mt42ebs070i | U | Ventilateur hélicoïdal extra-plat, modèle EDM-80 N "S&P", vitesse 2350 tr/min, puissance maximale de 9 W, débit de décharge libre 80 m³/h, niveau de pression sonore de 33 dBA, de dimensions 121x94x121 mm, diamètre de sortie 94 mm, couleur blanche, moteur pour alimentation monophasée à 230 V et 50 Hz de fréquence. (matériau) | 1 | 35.88 | 35.880 |
| mo003 | h | Compagnon professionnel III/CP2 électricien. (main-d'œuvre) | 0.216 | 26.2 | 5.659 |
| mo102 | h | Ouvrier professionnel II/OP électricien. (main-d'œuvre) | 0.216 | 22.5 | 4.860 |
| % | % | Frais de chantier des unités d'ouvrage | 2 % | 46.399 | 0.928 |
|  |  | Coûts directs |  |  | 47.327 |

## Ressources

**mt42ebs070i** U Ventilateur hélicoïdal extra-plat
Données techniques: Coût énergétique 6.417 MJ; Émission de CO2 1.534 kg
Déchets:
- emballage: re150101 Emballages en papier et en carton. (composant de déchet); quantité 1.32 kg; Code CED 15 01 01; Masse de l'élément 1 kg; Volume 0.001333 m3
