# Régulateur de débit

- Propriété du fichier: CYPE Ingenieros S.A.
- Format: FIEBDC-3/2016
- Logiciel: Générateur de prix de la construction. CYPE Ingenieros, S.A.
- Date: 24/11/2021
- Devise: EUR
- Coûts indirects: 3 %
- Frais généraux: 13 %
- Bénéfice: 6 %
- TVA: 20 %

## T Équipements techniques

### TV Climatisation et ventilation

#### TVM Ventilation mécanique pour logements

**TVM050** U Régulateur de débit.
Régulateur de débit à air constant, modèle RD-80/15 "S&P", pour 15 m³/h de débit et rang à pression statique de 150 à 200 Pa constitué de corps en tôle d'acier galvanisé de 80 mm de diamètre, joint d'étanchéité et régulateur en plastique.
Inclut: Implantation. Mise en place du régulateur à l'intérieur du conduit.
Critère pour le métré: Nombre d'unités prévues, selon documentation graphique du Projet.
Critère pour le mémoire: On mesurera le nombre d'unités réellement exécutées selon les spécifications du Projet.

| Code | U | Désignation | Quantité | Prix | Montant |
|---|---|---|---|---|---|
| mt42svs250va | U | Régulateur de débit à air constant, modèle RD-80/15 "S&P", pour 15 m³/h de débit et rang à pression statique de 150 à 200 Pa constitué de corps en tôle d'acier galvanisé de 80 mm de diamètre, joint d'étanchéité et régulateur en plastique. (matériau) | 1 | 17.25 | 17.250 |
| mo011 | h | Compagnon professionnel III/CP2 monteur. (main-d'œuvre) | 0.162 | 26.2 | 4.244 |
| mo080 | h | Ouvrier professionnel II/OP monteur. (main-d'œuvre) | 0.162 | 22.53 | 3.650 |
| % | % | Frais de chantier des unités d'ouvrage | 2 % | 25.144 | 0.503 |
|  |  | Coûts directs |  |  | 25.647 |

## Ressources

**mt42svs250va** U Régulateur de débit à air constant
Données techniques: Coût énergétique 34.797 MJ; Émission de CO2 2.381 kg
Déchets:
- emballage: re150101 Emballages en papier et en carton. (composant de déchet); quantité 0.09 kg; Code CED 15 01 01; Masse de l'élément 1 kg; Volume 0.001333 m3
- emballage: re170203 Plastique. (composant de déchet); quantité 0.045 kg; Code CED 17 02 03; Masse de l'élément 1 kg; Volume 0.001667 m3
