# Hotte extractrice pour cuisine

- Propriété du fichier: CYPE Ingenieros S.A.
- Format: FIEBDC-3/2016
- Logiciel: Générateur de prix de la construction. CYPE Ingenieros, S.A.
- Date: 24/11/2021
- Devise: EUR
- Coûts indirects: 3 %
- Frais généraux: 13 %
- Bénéfice: 6 %
- TVA: 20 %

## T Équipements techniques

### TV Climatisation et ventilation

#### TVV Ventilation additionnelle spécifique en cuisine pour logements

**TVV020** U Hotte extractrice pour cuisine.
Hotte extractrice avec un moteur, modèle HP-60 "S&P", finition blanche, de 120 mm de diamètre de sortie, 300 m³/h de débit maximum, avec sélecteur de vitesse à trois positions, deux lampes de 40 W, filtre métallique et clapet de non retour, avec tronçon de connexion de tube flexible en aluminium à conduit d'extraction pour sortie des fumées. Comprend les éléments de fixation.
Inclut: Implantation à l'aide d'un plan. Mise en place et fixation. Connexion et contrôle de son bon fonctionnement.
Critère pour le métré: Nombre d'unités prévues, selon documentation graphique du Projet.
Critère pour le mémoire: On mesurera le nombre d'unités réellement exécutées selon les spécifications du Projet.

| Code | U | Désignation | Quantité | Prix | Montant |
|---|---|---|---|---|---|
| mt32cep010aa | U | Hotte extractrice avec un moteur, modèle HP-60 "S&P", finition blanche, de 120 mm de diamètre de sortie, 300 m³/h de débit maximum, avec sélecteur de vitesse à trois positions, deux lampes de 40 W, filtre métallique et clapet de non retour, selon NF EN 60335-1, avec éléments de fixation. (matériau) | 1 | 88.94 | 88.940 |
| mt42cme020e | m | Tube flexible en aluminium naturelle, de 120 mm de diamètre, comprend les coudes, les dérivations, les manchons et les pièces spéciales. (matériau) | 3 | 2.76 | 8.280 |
| mo003 | h | Compagnon professionnel III/CP2 électricien. (main-d'œuvre) | 0.216 | 26.2 | 5.659 |
| mo102 | h | Ouvrier professionnel II/OP électricien. (main-d'œuvre) | 0.216 | 22.5 | 4.860 |
| % | % | Frais de chantier des unités d'ouvrage | 2 % | 107.739 | 2.155 |
|  |  | Coûts directs |  |  | 109.894 |

Déchets:
- pose: mt42cme020e; facteur de déchet 0.048

## Ressources

**mt32cep010aa** U Hotte extractrice avec un moteur
Données techniques: Coût énergétique 222.439 MJ; Émission de CO2 9.587 kg
Déchets:
- emballage: re150101 Emballages en papier et en carton. (composant de déchet); quantité 1 kg; Code CED 15 01 01; Masse de l'élément 1 kg; Volume 0.001333 m3
- emballage: re170604 Matériaux d'isolation distincts de ceux spécifiés dans les codes 17 06 01 et 17 06 03. (composant de déchet); quantité 0.05 kg; Code CED 17 06 04; Masse de l'élément 1 kg; Volume 0.001667 m3

**mt42cme020e** m Tube flexible en aluminium naturelle
Données techniques: Coût énergétique 214.750 MJ; Émission de CO2 5.644 kg; Code CED 17 04 02; Masse de l'élément 0.509 kg; Volume 0.000339 m3
Déchets:
- emballage: re170203 Plastique. (composant de déchet); quantité 0.005 kg; Code CED 17 02 03; Masse de l'élément 1 kg; Volume 0.001667 m3
